# Weserstr. 71-73, Innstr. 36,37
Angebotsaufforderung (GAEB DA XML 3.2, DA83)
Projekt: 017682
Währung: EUR
Erstellt mit: GXML Toolbox V3.3 R20230829, iTWO_64 V24.0.454, 29.09.2026

## 271 Fenster
Datum: 29.09.2026

*Hinweis: BAUVORHABEN*
BAUVORHABEN: Weserstr. 71-73/. Innstr. 36,37
12059 Berlin

GEWERKE:  FENSTERBAU
Angaben zum Bauwerk
Mehrfamilienhaus, Baujahr 1900.

Weserstr. 71: 1x VH
Weserstr. 72: 1x VH
Weserstr. 73: 1x VH
Innstr. 36: 1x VH
Innstr. 37: 1x VH

Weitere Gewerke, die bei der Gesamtmodernisierung tätig sind:
- Gerüstbau
- WDVS & Balkonsanierung
- Dachsanierung
- Schwammsanierung
- Dachbodendämmarbeiten
- Schlosserarbeiten
- Garten- und Landschaftsbauarbeiten
- Treppenhaussanierung

Vor Angebotsabgabe ist zwingend eine
Ortsbesichtigung durchzuführen.

Ausführungszeitraum:
Ab März 2027 bis Juni 2028
Ausführung in zwei Abschnitten
Abschnitt 1: Anfang März bis Ende Juni 2027
Abschnitt 2: Anfang März bis Ende Juni 2028
in Absprache mit der Bauleitung

Abdurahman Wanli
Tel: +49 30 221821 605
Mail: abdurahman.wanli@covivio.immo

*Hinweis: A) ALLGEMEINE VORBEMERKUNGEN*
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

*Hinweis: C) GEWERKESPEZIFISCHE VORBEMERKUNGEN*
Besondere Technische Vorbemerkungen für
die Lieferung und Einbau von Kunststofffenster, Türen aus PVC-U,
ist vom Auftragnehmer ein Übereinstimmungsnachweis zu führen und die Produkte
(z.B. im Lieferschein) sind mit dem Ü-Zeichen zu kennzeichnen.
Hierzu ist eine werkseigene Produktionskontrolle notwendig. Betriebe, die das RAL-Gütezeichen führen und/oder nach ISO 9000 zertifiziert sind, erfüllen diese Voraussetzung automatisch.
seit 01.07.2013 sind alle Fenster und Aussentüren mit der CE Kennzeichnung die mandatierten
Eigenschaften nach der Produktnorm DIN EN 14351-1 zu deklarieren.

Die Empfehlungen des Institutes für Fenstertechnik Rosenheim für die Gütegemeinschaft Kunststofffenster, Leitfaden Empfehlung vom PFB (Prüfzentrum für Bauelemente)
Stand Dezember 2016 sind zu berücksichtigen.

Aufmaß, Zeichnungen zur Fensterübersicht und Fensteraufteilung, Detailzeichnungen sind bei Bedarf in Abstimmung mit der Bauleitung zu liefern und werden nicht gesondert vergütet.

Die neue sichtbare Glasfläche darf eine Minderung von max. 10 % zur alten nicht überschreiten.

Zusätzliche Technisch Bemerkung
Statische Anforderungen:
Die Fensterkonstruktion muss so am Baukörper befestigt werden, dass alle auf sie einwirkenden Kräfte in den Baukörper abgeleitet werden. Zusätzliche Lasten aus dem Baukörper dürfen nicht vom Fenster aufgenommen werden.

Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

Schlagregen- und Fugendurchlässigkeit:
Schlagregendichtheit und Fugendurchlässigkeit müssen entsprechend der DIN EN 12207 / 12208
ausgeführt werden. Der Widerstand bei Windlast muss den Normen DIN EN 12210 und DIN 12211 entsprechen.

Wärme- und Feuchtigkeitsschutz:
Um eine Bundesförderung für effiziente Gebäude (BEG) zu erhalten,
ist ein mordernes Rahmensystem zu verbauen,  Uw-Wert von max. 0,95 W/m²K (Ug 0,6 W/m²K, WARME KANTE) einzuhalten.

Die Einwirkung von Schlagregen und Tauwasser ist so zu begrenzen, dass Schäden vermieden werden.

- DIN 4108 Beiblatt 2: Wärmebrücken - Planungs- und Ausführungsbeispiele
- DIN EN ISO 10211: Wärmebrücken im Hochbau - Wärmeströme und Oberflächentemperaturen

Schallschutz:
Für den Schallschutz gelten DIN 4109, sowie DIN EN 20140, DIN EN 717.
Anschlüsse zwischen Fenster- (Türen) und Baukörper sind unter Beachtung der Anforderungen an die Schalldämmung der Fenster- (Türen) auszubilden.(tatsächlicher Lärmpegelbereich)
Alu-Fensterbänke und Blechverkleidungen sind zu entdröhnen. Hier ist auch die DIN 18360 zu beachten.
Einbruchhemmung:
Für die Einbruchhemmung gelten DIN EN 1627 (Anforderungen und Klassifizierung), DIN EN 1628-1630 (Prüfverfahren), DIN EN 356 (einbruchhemmende Verglasung), sowie Aushebelschutz-Richtlinien. Die Einstufung in die Widerstandsklassen RC 1 bis RC 6 ist durch einen gültigen Prüfbericht nachzuweisen.Für angrenzende Bauteile müssen ebenfalls Anforderungen nach DIN EN 1627 zugrundegelegt werden. Nichttransparente Ausfachungen nach DIN EN 356.

Werkstoffe:
PVC-U: Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten der RAL- GFZ-695 Gütebestimmungen entsprechen. Eckverbindungen sind im Press-Stumpf-Schweißverfahren herzustellen. Gehrungen müssen der Scheibenlast und den funktionellen Belastungen dauerhaft standhalten. Bei Riegel und Pfosten sind einwandfrei abdichtende Schraubverbindungen zugelassen.

Metallteile:
Alle Aussteifungen müssen aus sendzimirverzinkten oder nicht rostenden Stahl sein.
Dichtungen:
Außendichtungen zwischen Blend- und Flügelrahmen, sowie zwischen Glas und Glasleiste müssen systemgerecht sein. Es dürfen nur vom Systemhersteller zugelassene Dichtungen verwendet werden. Alle Dichtungen müssen auswechselbar sein.

Glaseinbau:
Für Verglasungsarbeiten gelten die Verarbeitungshinweise der Glashersteller,
DIN 18361 (Verglasungsarbeiten)
DIN 18545 (Abdichten von Verglasungen, Verarbeitungsrichtlinien der Dichtstoffhersteller,
Verarbeitungsrichtlinien der Profilhersteller).

Glasaufbau:
Es dürfen nur Glasscheiben verwendet werden, die im Randverbund ein Herstellungsdatum und die technischen Eigenschaften (z. B. U-Wert) aufweisen. Mehrscheibenverglasungen müssen der Beanspruchungsgruppe 5, nach DIN 18545, Teil 3, (Verglasungstabelle vom Institut für Fenstertechnik in Rosenheim) entsprechen. Brüstungsscheiben sind raumseitig mit VSG auszuführen. Der Einbau von Paneelen erfolgt sinngemäß, ggf. mit Falzverbreiterungsprofilen.
Scheibendicke, Dichtprofile und Glasleisten müssen aufeinander abgestimmt sein.

Verklotzen:
Tragende Klötze müssen mind. 100 mm lang und gegen Verrutschen gesichert sein. Trage- und
Distanzklötze sind entsprechend der Flügelöffnungsart, nach den Richtlinien der techn. Beratungsstelle des Glaserhandwerks einzusetzen. Grundsätzlich dürfen keine Holzklötze verwendet werden. Zur Verwendung kommen nur Klötze aus weichmacherfreien Kunststoffen.

Beschläge:
Beschläge müssen nach DIN 18357 ausgebildet sein und den Güte- und Prüfbestimmungen der
Gütegemeinschaft entsprechen. Die Prüfnachweise müssen auf die geforderten Banspruchungen und Flügelgröße ausgestellt sein. Eck-, Scherenlager und Rollzapfen müssen justierbar sein. Das Ecklager muss den Flügel bei jeder Stellung sicher führen und ein Aushebeln durch aufschlagende Flügel verhindern. Die Ausstellschere muss sicher verhindern, dass sich der Flügel bei einer Fehlbedienung aushängt oder aufschlägt.
Bei Kippbeschlägen mit Gestänge muss zusätzlich eine Sicherungsschere im Falz angebracht werden. Für Drehbeschläge müssen die Scharniere und Lager im Eckbereich angebracht werden und verstellbar sein. Entsprechend der Flügelhöhe sind auf der Bandseite ausreichend Verriegelungen zu montieren. Balkon- und / oder Terrassentüren erhalten Rollschnäpper und Zuziehgriff.  Blendrahmenschwellen erhalten einen Alu-Trittschutz. Fenster im Erdgeschoß (RC2N)
Sämtl. Fenster und Türen im Erdgeschoß erhalten einen einbruchhemmenden Beschlag, o. gleichw. , mit Fehlbedienungssperre.

Montage:
Der Ausgleich von Bewegungen durch Temperaturveränderungen, Windlasten und Bauwerksverformungen muss gewährleistet sein. Die Befestigung muss mit auf das Mauerwerk abgestimmten Durchsteckdübel oder Ankern, spannungsfrei erfolgen. Leitfaden zur Montage von Fenster und Haustüren / 5. Auflage 2010 Der "Prüf- und Bewertungsstandard der Gütegemeinschaft für Kunststoff- Fensterprofile" im Qualitätsverband Kunststofferzeugnisse e.V.
zu berücksichtigen. Die Anbindung von zusätzlichen Bauteilen an das Fenster ist nicht zulässig (z.B. Geländer)

Fugenabdichtung:
Die Anschlüsse zum Baukörper müssen den bauphysikalischen Anforderungen gerecht werden, d. h. die Normen zum Wärme-, Feuchtigkeits-, Schallschutz sind einzuhalten. Die Abdichtung der Fuge muss einen Dampfdruckausgleich zur Außenseite ermöglichen (somit Abdichtung innen dichter als außen). Eine Zweiflankenhaftung ist sicherzustellen, wobei nichtsaugende Hinterfüllmaterialien einzusetzen sind. Anschließend sind die Fenster und Fenstertüranlagen vierseitig zu verleisten. Fußleisten und Viertelstäbe im Bereich von Fenstertüren sind vor Einbus der neuen Anlage auszubauen und im Zuge der Verleistung wieder anzubringen, ggfs. zu erneuern

Fensterfalzlüfter:
In jedem Fenster-Teil-Element sind Fensterfalzlüfter Regel-Air  PLUS / FFL
(mind. 1 Stk. paarweise) o. glw. Systeme zu berücksichtigen. Entsprechend kann die Anzahl aufgrund der Größe und Auteilung je Fensteranlage abweichen.

Profilausbildung:
Alle Basisprofile müssen als mind. 5-Kammerprofile ausgebildet sein. Die äußeren und inneren Sichtflächen müssen nach RAL 3 mm (Klasse A) und die Profiltiefe muss min. 70mm betragen.
Die Befestigung aller Beschlagteile muss durch min. zwei PVC-Wandungen erfolgen.
Blend- und Flügelrahmenfalze müssen nach Vorschrift entwässert, Glasfalze zusätzlich belüftet werden. Entwässerungsschlitze müssen min. 6 x 30 mm groß und entsprechend den Richtlinien angeordnet sein. Ein öffnen der Verstärkungskammer ist nicht zulässig. Entwässerungsöffnungen in den Sichtflächen sollen durch PVC-Kappen abgedeckt werden.

Systembeschreibung Kunststofffenster (BEG):
lsolierglaselement in Kunststoff, Entwässerung nach vorn mit ggf. erforderlichen statischen Profilen neu herstellen und liefern. Das vorhandene Element vorsichtig ausbauen und fachgerecht entsorgen. Das neue Element nach RAL-Richtlinie einbauen. (d.h. Element Verklotzen, mit speziellen Kraeinem angepassten dampfdiffusionsoffenen Dichtungsband fur den Aussenbereich einbringen, mit Stopfwolle oder Schaum einem rundem Hintergrundmaterial und Versieglung oder mit einem rundem Hintergrundmaterial und Versiegelung oder mit einem Alu- oder Varioband als Dampfsperre den lnnenbereich abdichten, ohne anfallender Maurer- und Malerarbeiten. Die Abdeckarbeiten und Besenreinigung, nach erfolgter Erneuerung, für den direkten Arbeitsort sind in den Preisen enthalten. Detail Standartausführung Kunststoff: Element hier: 7 Kammer-Profil, RAL geprüftes Element, Beschlag: Markenfabrikat, Einhand-DK, verdeckt liegend mit bandseitiger Aushebelsicherung, mit 2Stück Sicherheitsschließblechen, FIügelheber und Fehlbedienungssperre; Einstiegssicherung in Kippstellung; Scherenlagenbolzen gesichert, Farbe: innen weiß / außen weiß; Bautiefe 80mm, FIügel: FIügel flachversetzt; Dichtung: Anschlagsdichtung sw / grau ( bei weissen Profilen ) FIügel und Blendrahmen; Glas: Wärmeschutzglas-3-fach ,einem Ug Wert 0,6; Verleistung: Flach-/Kammersystem inkl. Rahmenverbreiterungsprofil bis 40 mm
Alle Fenster sind standardmäßig und ohne Aufpreis mit vorgerüsteter Sicherheit in allen Eckumlenkungen sowie Mittelverriegelung mit Pilzzapfen und einer Niveauschaltsperre zur Vermeidung von Fehlbedienungen auszustatten

In jedem Fenster-Teil-Element sind Fensterfalzlüfter Regel-Air PLUS / FFL (mind. 1 Stk. paarweise) o. glw. Systeme zu berücksichtigen. Entsprechend kann die Anzahl aufgrund der Größe und Auteilung je Fensteranlage abweichen.

Balkon- und / oder Terrassentüren erhalten Rollschnäpper und Zuziehgriff. Blendrahmenschwellen erhalten einen Alu Trittschutz. Fenster im Erdgeschoß (RC 2). Sämtl. Fenster und Türen im Erdgeschoß erhalten eineneinbruchhemmenden Beschlag, o. gleichw. , mit Fehlbedienungssperre. Sämtl.Fenster und Türen unabhängig des Geschosses erhalten eine  Hebelsperre (statt abschließbarer Formolive)

Wärmeschutz-Isolierverglasung (Schallschutzverglas SSK IV straßenseitig), bestehend aus Floatglas entsprechenden Scheibenzwischenraum, bzw. in den erforderlichen Glasstärken, einschl. der erforderlichen Dichtungen für Trockenverglasung, fertig verglast. Diese Verglasung ist innenseitig neutral beschichtet und hat einen Wärmedurchgangskoeffizient Ug von 0,6 W/m²K.

Im Fensterpreis müssen folgende Nebenleistungen enthalten
sein, sofern nicht gesondert aufgezeigt::

-  1 Aufmaß (die  im Angebot angebeben Maße verstehen sich als Ca-Maße) vor Ort, bei Neubau/Sanierung nur mit Meterriß
-  Demontage, Transport und Entsorgung der alten Fenster sowie Fensterbänke
-  äußere Abdichtung, schlagregendicht mit vorkomprimiertem
  Dichtband entsprechender Stärke und Folie
-  Ausschäumen der Bauanschlußfuge mit PU-Schaum
-  Fensterbankanschlußprofil
-  Schichtstoff Innenfensterbänke, in Standardfarben des Herstellers, Ausladung 25 cm, fertig montiert
-  Innenabdichtung dampfdicht mit überputzbarer Fensterfolie
  oder Dichtband
-  Innenbeleistung mit PVC-Material bis 60 mm Breite
-  Innenversiegelung (Schönheitsfuge)
-  Justieren der Fenster
-  Alle Fenster und Balkontüren sind mit Bediensperren/Druckknopfoliven zu versehen

Es ist dringend darauf zu achten, dass der Einbau der neuen Kunststofffenster mit einer größtmöglichen Fensterfläche zu erfolgen hat.
Durch das anbringen des WDVS (ca. 3cm Leibung) darf die Fensterfläche später max. kleiner 10% als vorh. sein.

Genehmigungen:
Die Beantragung der Straßenlandsondernutzung und der verkehrsrechtlichen Genehmigung erfolgt durch den Auftraggeber

In der Rechnung ist eine nachvollziehbare Aufstellung je Wohneinheit beizufügen, aus der eindeutig hervorgeht, welche Fenster in welcher Wohneinheit eingebaut wurde, einschließlich der jeweiligen Einzelkosten.

### Bereich 00 Bestandsaufnahme

#### Abschnitt 00.01 Bestandsaufnahme

**00.01.0010 Bestandsaufnahme der Fenster**
*** Pauschalposition
Diese Position umfasst die vollständige, lückenlose und fehlerfreie Aufnahme aller baulichen und geometrischen Merkmale von ca. 410 bestehenden Fenstern (Einzelfenster, Typenfenster und Sonderformen) zur Vorbereitung der Fenstererneuerung. Das Aufmaß dient als verbindliche Grundlage für die Fertigung der neuen Fenster.

Das Aufmaß ist in digitaler Form (Vorlage Exceltabelle erhalten Sie vom Bauleiter AG-Seite) zu erfassen.

Zu erfassende Aufmaßparameter
A) Laibungsmaße

B) Bestandsfenster
Öffnungsrichtungen

Breite und Höhe des vorhandenen Fensterflügels

Breite und Höhe des vorhandenen Fensterrahmens

Einbaulage des alten Rahmens (z. B. mittig, außenbündig, innenbündig)

Art des vorhandenen Fensterprofils und Material (z. B. Kunststoff 5-Kammer, Holz-Alu)

Vorhandene Verglasung (Glasflächen) und Scheibenaufbau

C) Besonderheiten und Anschlüsse
Art und Maße der Fensterbänke (innen und außen)

Vorhandene Rollläden, Raffstores oder Markisen (Ja/Nein; Typ, Kastenmaße, Antriebsart)
Menge: 1,000 psch

### Bereich 01 Vorbereitende Arbeiten

#### Abschnitt 01.01 Baustelleneinrichtung

**01.01.0010 Baustelleneinrichtung für die Leistung des AN**
Einrichten, Vorhalten, Unterhalten und Räumen der Baustelle für die im nachfolgenen Leistungsverzeichnis beschriebenen Arbeiten.

Die Baustelleneinrichtung beinhaltet insbesondere
alle erforderlichen Bauzäune sowie Absperrungen
zur Verkehrssicherung (insbesondere Einrichtung, Vorhaltung
und Beräumung der Halteverbotszone öffentliches Straßenlandes nach VRAO, Förder- und Transportanlagen, Geräte, Werkzeuge, Mannschaftsunterkünfte, Lagerräume, Zufahrten, Schutz vor Unfallgefahren, Witterungseinflüssen sowie Diebstahl von Arbeitsgerät.

Vorhaltezeit: gesamte Bauzeit
Menge: 1,000 St

**01.01.0020 Optional: Sanitäre Anlage**
*** Bedarfsposition ohne GB
Aufstellen, Vorhalten und wieder Entfernen eines Chemikalienklosetts mit Waschgelegenheit nach Vorschrift der Arbeitsstättenverordnung, Paragraph 45.

Vorhaltezeit: gesamte Bauzeit
Menge: 1,000 St

**01.01.0030 Optional: Bauwasseranschluss**
*** Bedarfsposition ohne GB
Beauftragung eines Sanitärfachbetriebes zur Herstellung, Vorhaltung und Demontage eines Bauwasseranschlusses incl. Verbrauchsmessung.

 Vorhaltezeit: gesamte Bauzeit
Menge: 1,000 St

**01.01.0040 Optional: Baustromanschluss**
*** Bedarfsposition ohne GB
Beauftragung eines Elektrofachbetriebes zur Herstellung, Vorhaltung und Demontage eines für die einzusetzenden Maschinen geeigneten Stromanschlusses incl. verbrauchsmessung.
Vorhaltezeit: gesamte Bauzeit
Menge: 1,000 St

### Bereich 02 Demontagearbeiten

#### Abschnitt 02.01 Demontage Fensterarbeiten

**02.01.0010 Isofenster / Einfachholzfenster Demontage**
Demontage Verbundfenster Abtransport und fachgerechte Entsorgung
Menge: 32,000 St

**02.01.0020 Kastendoppelfenster Demontage**
Demontage Verbundfenster
Abtransport und fachgerechte Entsorgung
Menge: 378,000 St

**02.01.0030 Optional: ENTSORGUNG Kastendoppelfenster**
*** Bedarfsposition ohne GB
Schadstoffbeprobung bei Entsorgung auf Schadstoffe, die der A4-Entsorgung entsprechen

Kosten können gegen Entsorgernachweis abgerechnet werden
Menge: 1,000 St

**02.01.0040 Demontage Innenfensterbänke**
Demontage Innenfensterbank
Abtransport und fachgerechte Entsorgung
Menge: 375,000 St

**02.01.0050 Demontage Rollladen**
Demontage und Entsorgung Altpanzer und Kastenzubehör

(Elemente im Erdgeschoss straßenseitig, ausgenommen
Eckelement Innstr. 37)
Menge: 80,000 m²

### Bereich 03 Montage-, Ausbau und Anschlussarbeiten

#### Abschnitt 03.01 Montage Fensterelemente

**03.01.0010 Fachgerechte Montage Fensterelemente**
Fensterelemente in Wohnungen transportieren, montieren und fachgerecht nach Stand der Technik abdichten

exkl. Anputzarbeiten / Verleistungsarbeiten
Menge: 2101,000 m

#### Abschnitt 03.02 Innenfensterbankarbeiten

**03.02.0010 Fachgerechte Montage Innenfensterbänke**
inkl. Fensterbankbeiputz
Menge: 562,500 m

**03.02.0020 Innenfensterbank weiß**
Fabrikat SPRELA, WERZALIT o.vgl. liefern
Menge: 562,500 m

#### Abschnitt 03.03 Rolladenarbeiten

**03.03.0010 liefern und montieren neuer Rollladenpanzer**
liefern und montieren neuer Rollladenpanzer PVC MAXI hellgrau in allen straßenseitigen Erdgeschoss-Elementen inkl. Kastenzubehör (Gurtband, Gurtwickler)

(ausgenommen Eckelement Innstr. 37)
Menge: 80,000 m²

**03.03.0020 liefern und montieren von Rollladenkastendämmung**
liefern und montieren von geeigneter Rollladenkastendämmung in allen straßenseitigen Erdgeschoss-Elementen inkl. Kastenzubehör (Gurtband, Gurtwickler)

(ausgenommen Eckelement Innstr. 37)
Menge: 48,000 m

**03.03.0030 Alternative zu 03.03.0020. : Rollladen**
*** Bedarfsposition ohne GB
Mehrpreis als Rollladenkastenausführugn mit Aufsatzrollladen- inkl. Schließen der anstehenden Öffnungen im Innenbereich mitgeeigneten Materialien
(Trockenbau)
Menge: 36,000 St

#### Abschnitt 03.04 Trockenbau-, Anputz und Malerarbeiten

**03.04.0010 Trockenbau und Anputzarbeiten Kastendoppelfensteranschlüsse**
Menge: 1470,000 m

**03.04.0020 Malerarbeiten im Laibungsbereich und Innenfensterbänke**
Menge: 2066,000 m

### Bereich 04 Fensterelemente

#### Abschnitt 04.01 Vorderhaus Wohnungen

**04.01.0010 Fensterelement Vorderhaus 4-tlg.**
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Unilux IsoPlus 4-teiliges Element (IP22)
Kunststoff IsoPlus Fenster
Blendrahmen normal 74mm, BT 76mm, 6K.
Flügel normal flächenversetzt 78mm, BT 76mm, 6K.
Pfosten / Riegel normal 98mm.
Stulp normal 62mm
RA:IPB74 FL:IPF78 KA:IPPF98
Gesamt-Elementaußenmaß B: 1005 x H: 1630 mm
Blendrahmen-Außenmaß (BAM) B: 1005 x H: 1600 mm
Teilung waager. Glaslichte; Teilung senkr. Achsmaß
550:1050 mm
Elementpreis:
PrimaTherm 0.6  - 4*/14A/4/14A/*4 (40mm, i306001) / -
(000)
Feld 1: Dreh-Stulp links
Feld 2: Dreh-Kipp rechts
Griffolive IsoStar / IsoPlus weiss, Rastergriffolive,
Stift: 32mm, GH 400mm
Feld 3: Dreh-Stulp links
Feld 4: Dreh-Kipp rechts
Griffolive IsoStar / IsoPlus weiss, Rastergriffolive,
Stift: 32mm, GH 180mm
Dübelbohrungen (Montagebohrungen) (IPDB/IPMB)  , li
u. re. 6mm
Fensterbankanschluss 30mm, Typ A (IPFB30A)
Anbringung: 3=außen zurückspringend, Länge[1005]
Weiß(WSS)
Menge: 87,000 St

**04.01.0011 Alternativ: Ausführung nach GEG Uw <=1.3**
*** Bedarfsposition ohne GB
Alternativ: Wie in der Vorposition beschrieben, jedoch Ausführung nach GEG Uw <=1.3
zweifach verglast
Menge: 87,000 St

**04.01.0020 Fensterelement Vorderhaus 6-tlg.**
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Unilux Sechsteiliges Element mit 1 Riegel (IP33) 3
Kunststoff IsoPlus Fenster
Blendrahmen normal 74mm, BT 76mm, 6K.
Flügel normal flächenversetzt 78mm, BT 76mm, 6K.
Pfosten / Riegel normal 98mm.
Stulp normal 62mm
RA:IPB74 FL:IPF78 KA:IPPF98
Gesamt-Elementaußenmaß B: 1620 x H: 1630 mm

Blendrahmen-Außenmaß (BAM) B: 1620 x H: 1600 mm
Teilung waager. Achsmaß; Teilung senkr. Achsmaß
550:1050 mm
VORDERHAUS
Fensterbankanschluss 30mm, Typ A (IPFB30A)
Anbringung: 3=außen zurückspringend, Länge[1620]
Weiß(WSS)
IPFB30A
Dübelbohrungen (Montagebohrungen) (IPDB/IPMB)  , li
u.re. 6mm
IPMB
KUGFO Griffolive IsoStar / IsoPlus weiss, Rastergriffolive,
Stift: 32mm, GH 180mm
Feld 6: Dreh-Kipp rechts DKR
Feld 5: Dreh-Stulp links DSL
KUGFO Griffolive IsoStar / IsoPlus weiss, Rastergriffolive,
Stift: 32mm, GH 180mm
Feld 4: Dreh-Kipp links DKL
KUGFO Griffolive IsoStar / IsoPlus weiss, Rastergriffolive,
Stift: 32mm, GH 400mm
Feld 3: Dreh-Kipp rechts DKR
Feld 2: Dreh-Stulp links DSL
KUGFO Griffolive IsoStar / IsoPlus weiss, Rastergriffolive,
Stift: 32mm, GH 400mm
Feld 1: Dreh-Kipp links DKL
PrimaTherm 0.6  - 4*/14A/4/14A/*4 (40mm, i306001) / -
(000)
i30600100
Menge: 60,000 St

**04.01.0021 Alternativ: Ausführung nach GEG Uw <=1.3**
*** Bedarfsposition ohne GB
Alternativ: Wie in der Vorposition beschrieben, jedoch Ausführung nach GEG Uw <=1.3
zweifach verglast
Menge: 60,000 St

**04.01.0030 Fensterelement Vorderhaus 4-tlg.**
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Unilux IsoPlus 4-teiliges Element (IP22)
Kunststoff IsoPlus Fenster
Blendrahmen normal 74mm, BT 76mm, 6K.
Flügel normal flächenversetzt 78mm, BT 76mm, 6K.
Pfosten / Riegel normal 98mm.
Stulp normal 62mm
RA:IPB74 FL:IPF78 KA:IPPF98
Gesamt-Elementaußenmaß B: 1020 x H: 2580 mm

Teilung waager. Glaslichte; Teilung senkr. Achsmaß
550:2000 mm
PrimaTherm 0.6  - 4*/14A/4/14A/*4 (40mm, i306001) / -
(000)
Feld 1: Dreh-Stulp-Tür links
Feld 2: Dreh-Kipp-Tür rechts
Griffolive IsoStar / IsoPlus weiss, Rastergriffolive,
Stift: 32mm, Farbe Griffmuschel / Zuziehgriff
(lose):weiß, GH 1000mm
Feld 3: Dreh-Stulp links
Feld 4: Dreh-Kipp rechts
Griffolive IsoStar / IsoPlus weiss, Rastergriffolive,
Stift: 32mm, GH 180mm
Dübelbohrungen (Montagebohrungen) (IPDB/IPMB)  , li
u. re. 6mm
Fensterbankanschluss 30mm, Typ A (IPFB30A)
Anbringung: 3=außen zurückspringend, Länge[1020]
Weiß(WSS)
Menge: 32,000 St

**04.01.0031 Alternativ: Ausführung nach GEG Uw <=1.3**
*** Bedarfsposition ohne GB
Alternativ: Wie in der Vorposition beschrieben, jedoch Ausführung nach GEG Uw <=1.3
zweifach verglast
Menge: 32,000 St

#### Abschnitt 04.02 Vorderhaus Treppenhaus

**04.02.0010 Fensterelement Vorderhaus TRH 1-tlg.**
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Unilux IsoPlus Kipp-Fenster (IPK)
Kunststoff IsoPlus Fenster
Blendrahmen normal 74mm, BT 76mm, 6K.
Flügel normal flächenversetzt 78mm, BT 76mm, 6K
RA:IPB74 FL:IPF78 KA:IPPF98
Gesamt-Elementaußenmaß B: 1080 x H: 580 mm

Blendrahmen-Außenmaß (BAM) B: 1080 x H: 550 mm
Elementpreis:
PrimaTherm 0.6  - 4*/14A/4/14A/*4 (40mm, i306001) / -
(000)
Kipp mit Griff oben mittig
Griffolive IsoStar / IsoPlus weiss, Rastergriffolive,
Stift: 32mm
Dübelbohrungen (Montagebohrungen) (IPDB/IPMB)  , li
u. re. 6mm
Fensterbankanschluss 30mm, Typ A (IPFB30A)
Anbringung: 3=außen zurückspringend, Länge[1080]
Weiß(WSS)
Menge: 2,000 St

**04.02.0011 Alternativ: Ausführung nach GEG Uw <=1.3**
*** Bedarfsposition ohne GB
Alternativ: Wie in der Vorposition beschrieben, jedoch Ausführung nach GEG Uw <=1.3
zweifach verglast
Menge: 2,000 St

**04.02.0020 Fensterelement Vorderhaus TRH 3-tlg.**
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Unilux IsoPlus 3-teiliges Element (IP3)
Kunststoff IsoPlus Fenster
Blendrahmen normal 74mm, BT 76mm, 6K.
Flügel normal flächenversetzt 78mm, BT 76mm, 6K.
Pfosten / Riegel normal 98mm.
Stulp normal 62mm
RA:IPB74 FL:IPF78 KA:IPPF98
Gesamt-Elementaußenmaß B: 1650 x H: 560 mm

Blendrahmen-Außenmaß (BAM) B: 1650 x H: 530 mm
Teilung Achsmaß
Elementpreis:
PrimaTherm 0.6  - 4*/14A/4/14A/*4 (40mm, i306001) / -
(000)
Feld 1: Dreh-Kipp links
Griffolive IsoStar / IsoPlus weiss, Rastergriffolive,
Stift: 32mm, GH 180mm
Feld 2: Dreh-Stulp links
Feld 3: Dreh-Kipp rechts
Griffolive IsoStar / IsoPlus weiss, Rastergriffolive,
Stift: 32mm, GH 180mm
Dübelbohrungen (Montagebohrungen) (IPDB/IPMB)  , li
u. re. 6mm
Fensterbankanschluss 30mm, Typ A (IPFB30A)
Anbringung: 3=außen zurückspringend, Länge[1650]
Weiß(WSS)
Menge: 2,000 St

**04.02.0021 Alternativ: Ausführung nach GEG Uw <=1.3**
*** Bedarfsposition ohne GB
Alternativ: Wie in der Vorposition beschrieben, jedoch Ausführung nach GEG Uw <=1.3
zweifach verglast
Menge: 2,000 St

**04.02.0030 Fensterelement Vorderhaus TRH 3-tlg.**
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Unilux IsoPlus 3-teiliges Element (IP3)
Kunststoff IsoPlus Fenster
Blendrahmen normal 74mm, BT 76mm, 6K.
Flügel normal flächenversetzt 78mm, BT 76mm, 6K.
Pfosten / Riegel normal 98mm.
Stulp normal 62mm
RA:IPB74 FL:IPF78 KA:IPPF98
Gesamt-Elementaußenmaß B: 1650 x H: 850 mm
Blendrahmen-Außenmaß (BAM) B: 1650 x H: 820 mm

Gesamt-Elementaußenmaß B: 1650 x H: 850 mm
Blendrahmen-Außenmaß (BAM) B: 1650 x H: 820 mm
Teilung Achsmaß
Elementpreis:
PrimaTherm 0.6  - 4*/14A/4/14A/*4 (40mm, i306001) / -
(000)
Feld 1: Dreh-Kipp links
Griffolive IsoStar / IsoPlus weiss, Rastergriffolive,
Stift: 32mm, GH 300mm
Feld 2: Dreh-Stulp links
Feld 3: Dreh-Kipp rechts
Griffolive IsoStar / IsoPlus weiss, Rastergriffolive,
Stift: 32mm, GH 300mm
Dübelbohrungen (Montagebohrungen) (IPDB/IPMB)  , li
u. re. 6mm
Fensterbankanschluss 30mm, Typ A (IPFB30A)
Anbringung: 3=außen zurückspringend, Länge[1650]
Weiß(WSS)
Menge: 87,000 St

**04.02.0031 Alternativ: Ausführung nach GEG Uw <=1.3**
*** Bedarfsposition ohne GB
Alternativ: Wie in der Vorposition beschrieben, jedoch Ausführung nach GEG Uw <=1.3
zweifach verglast
Menge: 87,000 St

#### Abschnitt 04.03 Hinterhaus Wohnungen

**04.03.0010 Fensterelemente Hinterhaus 4-tlg.**
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Unilux IsoPlus 4-teiliges Element (IP22)
Kunststoff IsoPlus Fenster
Blendrahmen normal 74mm, BT 76mm, 6K.
Flügel normal flächenversetzt 78mm, BT 76mm, 6K.
Pfosten / Riegel normal 98mm.
Stulp normal 62mm
RA:IPB74 FL:IPF78 KA:IPPF98
Gesamt-Elementaußenmaß B: 1005 x H: 1630 mm

Blendrahmen-Außenmaß (BAM) B: 1005 x H: 1600 mm
Teilung waager. Glaslichte; Teilung senkr. Achsmaß
550:1050 mm
Elementpreis:
PrimaTherm 0.6  - 4*/14A/4/14A/*4 (40mm, i306001) / -
(000)
Feld 1: Dreh-Stulp links
Feld 2: Dreh-Kipp rechts
Griffolive IsoStar / IsoPlus weiss, Rastergriffolive,
Stift: 32mm, GH 400mm
Feld 3: Dreh-Stulp links
Feld 4: Dreh-Kipp rechts
Griffolive IsoStar / IsoPlus weiss, Rastergriffolive,
Stift: 32mm, GH 180mm
Dübelbohrungen (Montagebohrungen) (IPDB/IPMB)  , li
u. re. 6mm
Fensterbankanschluss 30mm, Typ A (IPFB30A)
Anbringung: 3=außen zurückspringend, Länge[1005]
Weiß(WSS)
Menge: 90,000 St

**04.03.0011 Alternativ: Ausführung nach GEG Uw <=1.3**
*** Bedarfsposition ohne GB
Alternativ: Wie in der Vorposition beschrieben, jedoch Ausführung nach GEG Uw <=1.3
zweifach verglast
Menge: 90,000 St

**04.03.0020 Fensterelemente Hinterhaus 6-tlg.**
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Unilux Sechsteiliges Element mit 1 Riegel (IP33)
Kunststoff IsoPlus Fenster
Blendrahmen normal 74mm, BT 76mm, 6K.
Flügel normal flächenversetzt 78mm, BT 76mm, 6K.
Pfosten / Riegel normal 98mm.
Stulp normal 62mm
RA:IPB74 FL:IPF78 KA:IPPF98
Gesamt-Elementaußenmaß B: 1620 x H: 1630 mm

Blendrahmen-Außenmaß (BAM) B: 1620 x H: 1600 mm
Teilung waager. Achsmaß; Teilung senkr. Achsmaß
550:1050 mm
PrimaTherm 0.6  - 4*/14A/4/14A/*4 (40mm, i306001) / -
(000)
Feld 1: Dreh-Kipp links
Griffolive IsoStar / IsoPlus weiss, Rastergriffolive,
Stift: 32mm, GH 400mm
Feld 2: Dreh-Stulp links
Feld 3: Dreh-Kipp rechts
Griffolive IsoStar / IsoPlus weiss, Rastergriffolive,
Stift: 32mm, GH 400mm
Feld 4: Dreh-Kipp links
Griffolive IsoStar / IsoPlus weiss, Rastergriffolive,
Stift: 32mm, GH 180mm
Feld 5: Dreh-Stulp links
Feld 6: Dreh-Kipp rechts
Griffolive IsoStar / IsoPlus weiss, Rastergriffolive,
Stift: 32mm, GH 180mm
Dübelbohrungen (Montagebohrungen) (IPDB/IPMB)  , li
u. re. 6mm
Fensterbankanschluss 30mm, Typ A (IPFB30A)
Anbringung: 3=außen zurückspringend, Länge[1620]
Weiß(WSS)
Menge: 12,000 St

**04.03.0021 Alternativ: Ausführung nach GEG Uw <=1.3**
*** Bedarfsposition ohne GB
Alternativ: Wie in der Vorposition beschrieben, jedoch Ausführung nach GEG Uw <=1.3
zweifach verglast
Menge: 12,000 St

**04.03.0030 Fensterelement Hinterhaus 4-tlg.**
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Unilux IsoPlus 4-teiliges Element (IP4)
Kunststoff IsoPlus Fenster
Blendrahmen normal 74mm, BT 76mm, 6K.
Flügel normal flächenversetzt 78mm, BT 76mm, 6K.
Pfosten / Riegel normal 98mm
RA:IPB74 FL:IPF78 KA:IPPF98
Gesamt-Elementaußenmaß B: 2300 x H: 1680 mm

Blendrahmen-Außenmaß (BAM) B: 2300 x H: 1650 mm
Teilung Achsmaß
PrimaTherm 0.6  - 4*/14A/4/14A/*4 (40mm, i306001) / -
(000)
Feld 1: Dreh-Kipp links
Glasteilende Sprosse normal 68mm
2 Fld. senkr.
Griffolive IsoStar / IsoPlus weiss, Rastergriffolive,
Stift: 32mm, GH 700mm
Feld 2: Dreh-Kipp rechts
Glasteilende Sprosse normal 68mm
2 Fld. senkr.
verdecktliegender Beschlag (IPVLB) Feld: 2
Griffolive IsoStar / IsoPlus weiss, Rastergriffolive,
Stift: 32mm, GH 700mm
Feld 3: Dreh-Kipp links
Glasteilende Sprosse normal 68mm
2 Fld. senkr.
verdecktliegender Beschlag (IPVLB) Feld: 3
Griffolive IsoStar / IsoPlus weiss, Rastergriffolive,
Stift: 32mm, GH 700mm
Feld 4: Dreh-Kipp rechts
Glasteilende Sprosse normal 68mm
2 Fld. senkr.
Griffolive IsoStar / IsoPlus weiss, Rastergriffolive,
Stift: 32mm, GH 700mm
Dübelbohrungen (Montagebohrungen) (IPDB/IPMB)  , li
u. re. 6mm
Fensterbankanschluss 30mm, Typ A (IPFB30A)
Anbringung: 3=außen zurückspringend, Länge[2300]
Weiß(WSS)
***** Hinweis zum Element-Gewicht:
***** überschreitet 150kg
Menge: 5,000 St

**04.03.0031 Alternativ: Ausführung nach GEG Uw <=1.3**
*** Bedarfsposition ohne GB
Alternativ: Wie in der Vorposition beschrieben, jedoch Ausführung nach GEG Uw <=1.3
zweifach verglast
Menge: 5,000 St

**04.03.0040 Fensterelement Hinterhaus 1-tlg.**
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Unilux IsoPlus Dreh- oder Dreh-Kipp-Fenster (IPDK) 12
Kunststoff IsoPlus Fenster
Blendrahmen normal 74mm, BT 76mm, 6K.
Flügel normal flächenversetzt 78mm, BT 76mm, 6K
RA:IPB74 FL:IPF78 KA:IPPF98
Gesamt-Elementaußenmaß B: 730 x H: 760 mm

Blendrahmen-Außenmaß (BAM) B: 730 x H: 730 mm
Elementpreis:
PrimaTherm 0.6  - 4*/14A/4/14A/*4 (40mm, i306001) / -
(000)
Dreh-Kipp rechts
Glasteilende Sprosse normal 68mm
2 Fld. waager.
Griffolive IsoStar / IsoPlus weiss, Rastergriffolive,
Stift: 32mm, GH 300mm
Dübelbohrungen (Montagebohrungen) (IPDB/IPMB)  , li
u. re. 6mm
Fensterbankanschluss 30mm, Typ A (IPFB30A)
Anbringung: 3=außen zurückspringend, Länge[730]
Weiß(WSS)
Menge: 5,000 St

**04.03.0041 Alternativ: Ausführung nach GEG Uw <=1.3**
*** Bedarfsposition ohne GB
Alternativ: Wie in der Vorposition beschrieben, jedoch Ausführung nach GEG Uw <=1.3
zweifach verglast
Menge: 5,000 St

**04.03.0050 Fensterelemente Hinterhaus 1-tlg. + 1-tlg.**
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
45x Unilux IsoPlus Dreh- oder Dreh-Kipp-Fenster (IPDK) 13
Kunststoff IsoPlus Fenster
Blendrahmen normal 74mm, BT 76mm, 6K.
Flügel normal flächenversetzt 78mm, BT 76mm, 6K
RA:IPB74 FL:IPF78 KA:IPPF98
Gesamt-Elementaußenmaß B: 400 x H: 920 mm
Blendrahmen-Außenmaß (BAM) B: 400 x H: 890 mm
Elementpreis:
PrimaTherm 0.6  - 4*/14A/4/14A/*4 (40mm, i306001) / -
(000)
Dreh-Kipp links
Griffolive IsoStar / IsoPlus weiss, Rastergriffolive,
Stift: 32mm, GH 300mm
Dübelbohrungen (Montagebohrungen) (IPDB/IPMB)  , li
u. re. 6mm
Mehrpreis aufgrund manueller Fertigung von
Kleinelementen
Fensterbankanschluss 30mm, Typ A (IPFB30A)
Anbringung: 3=außen zurückspringend, Länge[400]
Weiß(WSS

90x Kopplungsprofil für BT 76mm (IPKP1) lose,
Länge[920], Beidseitig weiß(WSS), Stab
zugeschnitten auf Individuallänge

45x Unilux IsoPlus Dreh- oder Dreh-Kipp-Fenster (IPDK) 15
Kunststoff IsoPlus Fenster
Blendrahmen normal 74mm, BT 76mm, 6K.
Flügel normal flächenversetzt 78mm, BT 76mm, 6K
RA:IPB74 FL:IPF78 KA:IPPF98
Gesamt-Elementaußenmaß B: 700 x H: 920 mm
Blendrahmen-Außenmaß (BAM) B: 700 x H: 890 mm
Elementpreis:
PrimaTherm 0.6  - 4*/14A/4/14A/*4 (40mm, i306001) / -
(000)
Dreh-Kipp rechts
Glasteilende Sprosse normal 68mm
2 Fld. waager.
Griffolive IsoStar / IsoPlus weiss, Rastergriffolive,
Stift: 32mm, GH 300mm
Dübelbohrungen (Montagebohrungen) (IPDB/IPMB)  , li
u. re. 6mm
Fensterbankanschluss 30mm, Typ A (IPFB30A)
Anbringung: 3=außen zurückspringend, Länge[700]
Weiß(WSS)
Menge: 45,000 St

**04.03.0051 Alternativ: Ausführung nach GEG Uw <=1.3**
*** Bedarfsposition ohne GB
Alternativ: Wie in der Vorposition beschrieben, jedoch Ausführung nach GEG Uw <=1.3
zweifach verglast
Menge: 45,000 St

**04.03.0060 Fensterelement Hinterhaus 4-tlg.**
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Unilux Vierteiliges Element mit 1 Pfosten, 2 Riegel
(IPL2R2)
Kunststoff IsoPlus Fenster
Blendrahmen normal 74mm, BT 76mm, 6K.
Flügel normal flächenversetzt 78mm, BT 76mm, 6K.
Pfosten / Riegel normal 98mm
RA:IPB74 FL:IPF78 KA:IPPF98
Gesamt-Elementaußenmaß B: 1100 x H: 1330 mm
Blendrahmen-Außenmaß (BAM) B: 1100 x H: 1300 mm

Blendrahmen-Außenmaß (BAM) B: 1100 x H: 1300 mm
Teilung Glaslichte
Elementpreis:
PrimaTherm 0.6  - 4*/14A/4/14A/*4 (40mm, i306001) / -
(000)
Feld 1: Dreh-Kipp links
Griffolive IsoStar / IsoPlus weiss, Rastergriffolive,
Stift: 32mm, GH 180mm
Feld 2: Dreh-Kipp rechts
Griffolive IsoStar / IsoPlus weiss, Rastergriffolive,
Stift: 32mm, GH 180mm
Feld 3: Dreh-Kipp links
Griffolive IsoStar / IsoPlus weiss, Rastergriffolive,
Stift: 32mm, GH 180mm
Feld 4: Dreh-Kipp rechts
Griffolive IsoStar / IsoPlus weiss, Rastergriffolive,
Stift: 32mm, GH 180mm
Dübelbohrungen (Montagebohrungen) (IPDB/IPMB)  , li
u. re. 6mm
Fensterbankanschluss 30mm, Typ A (IPFB30A)
Anbringung: 3=außen zurückspringend, Länge[1100]
Weiß(WSS)
Menge: 1,000 St

**04.03.0061 Alternativ: Ausführung nach GEG Uw <=1.3**
*** Bedarfsposition ohne GB
Alternativ: Wie in der Vorposition beschrieben, jedoch Ausführung nach GEG Uw <=1.3
zweifach verglast
Menge: 1,000 St

**04.03.0070 Fensterelement Hinterhaus 4-tlg.**
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Unilux Vierteiliges Element mit 1 Pfosten, 2 Riegel
(IPL2R2)
Kunststoff IsoPlus Fenster
Blendrahmen normal 74mm, BT 76mm, 6K.
Flügel normal flächenversetzt 78mm, BT 76mm, 6K.
Pfosten / Riegel normal 98mm
RA:IPB74 FL:IPF78 KA:IPPF98
Gesamt-Elementaußenmaß B: 1300 x H: 1330 mm

Blendrahmen-Außenmaß (BAM) B: 1300 x H: 1300 mm
Teilung Glaslichte
Elementpreis:
PrimaTherm 0.6  - 4*/14A/4/14A/*4 (40mm, i306001) / -
(000)
Feld 1: Dreh-Kipp links
Griffolive IsoStar / IsoPlus weiss, Rastergriffolive,
Stift: 32mm, GH 180mm
Feld 2: Dreh-Kipp rechts
Griffolive IsoStar / IsoPlus weiss, Rastergriffolive,
Stift: 32mm, GH 180mm
Feld 3: Dreh-Kipp links
Griffolive IsoStar / IsoPlus weiss, Rastergriffolive,
Stift: 32mm, GH 180mm
Feld 4: Dreh-Kipp rechts
Griffolive IsoStar / IsoPlus weiss, Rastergriffolive,
Stift: 32mm, GH 180mm
Dübelbohrungen (Montagebohrungen) (IPDB/IPMB)  , li
u. re. 6mm
Fensterbankanschluss 30mm, Typ A (IPFB30A)
Anbringung: 3=außen zurückspringend, Länge[1300]
Menge: 3,000 St

**04.03.0071 Alternativ: Ausführung nach GEG Uw <=1.3**
*** Bedarfsposition ohne GB
Alternativ: Wie in der Vorposition beschrieben, jedoch Ausführung nach GEG Uw <=1.3
zweifach verglast
Menge: 3,000 St

**04.03.0080 Fensterelement Hinterhaus 6-tlg.**
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Unilux Sechsteiliges Element mit 1 Riegel (IP33)
Kunststoff IsoPlus Fenster
Blendrahmen normal 74mm, BT 76mm, 6K.
Flügel normal flächenversetzt 78mm, BT 76mm, 6K.
Pfosten / Riegel normal 98mm.
Stulp normal 62mm
RA:IPB74 FL:IPF78 KA:IPPF98
Gesamt-Elementaußenmaß B: 1630 x H: 2600 mm
Blendrahmen-Außenmaß (BAM) B: 1630 x H: 2570 mm

Blendrahmen-Außenmaß (BAM) B: 1630 x H: 2570 mm
Teilung waager. Achsmaß; Teilung senkr. Achsmaß
550:2020 mm
PrimaTherm 0.6  - 4*/14A/4/14A/*4 (40mm, i306001) / -
(000)
Feld 1: Dreh-Kipp-Tür links
Griffolive IsoStar / IsoPlus weiss, Rastergriffolive,
Stift: 32mm, Farbe Griffmuschel / Zuziehgriff
(lose):weiß, GH 1000mm
Feld 2: Dreh-Stulp-Tür links
Feld 3: Dreh-Kipp-Tür rechts
Griffolive IsoStar / IsoPlus weiss, Rastergriffolive,
Stift: 32mm, Farbe Griffmuschel / Zuziehgriff
(lose):weiß, GH 1000mm
Feld 4: Dreh-Kipp links
Griffolive IsoStar / IsoPlus weiss, Rastergriffolive,
Stift: 32mm, GH 180mm
Feld 5: Dreh-Stulp links
Feld 6: Dreh-Kipp rechts
Griffolive IsoStar / IsoPlus weiss, Rastergriffolive,
Stift: 32mm, GH 180mm
Dübelbohrungen (Montagebohrungen) (IPDB/IPMB)  , li
u. re. 6mm
Fensterbankanschluss 30mm, Typ A (IPFB30A)
Anbringung: 3=außen zurückspringend, Länge[1630]
Weiß(WSS)
***** Hinweis zum Element-Gewicht:
***** überschreitet 150kg!
Menge: 3,000 St

**04.03.0081 Alternativ: Ausführung nach GEG Uw <=1.3**
*** Bedarfsposition ohne GB
Alternativ: Wie in der Vorposition beschrieben, jedoch Ausführung nach GEG Uw <=1.3
zweifach verglast
Menge: 3,000 St

#### Abschnitt 04.04 Hinterhaus Treppenhaus

**04.04.0010 Fensterelement Hinterhaus TRH 3-tlg.**
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Unilux IsoPlus 3-teiliges Element (IP3)
Kunststoff IsoPlus Fenster
Blendrahmen normal 74mm, BT 76mm, 6K.
Flügel normal flächenversetzt 78mm, BT 76mm, 6K.
Pfosten / Riegel normal 98mm.
Stulp normal 62mm
RA:IPB74 FL:IPF78 KA:IPPF98
Gesamt-Elementaußenmaß B: 1650 x H: 560 mm

Blendrahmen-Außenmaß (BAM) B: 1650 x H: 530 mm
Teilung Achsmaß
Elementpreis:
PrimaTherm 0.6  - 4*/14A/4/14A/*4 (40mm, i306001) / -
(000)
Feld 1: Dreh-Kipp links
Griffolive IsoStar / IsoPlus weiss, Rastergriffolive,
Stift: 32mm, GH 180mm
Feld 2: Dreh-Stulp links
Feld 3: Dreh-Kipp rechts
Griffolive IsoStar / IsoPlus weiss, Rastergriffolive,
Stift: 32mm, GH 180mm
Dübelbohrungen (Montagebohrungen) (IPDB/IPMB)  , li
u. re. 6mm
Fensterbankanschluss 30mm, Typ A (IPFB30A)
Anbringung: 3=außen zurückspringend, Länge[1650]
Weiß(WSS)
Menge: 2,000 St

**04.04.0011 Alternativ: Ausführung nach GEG Uw <=1.3**
*** Bedarfsposition ohne GB
Alternativ: Wie in der Vorposition beschrieben, jedoch Ausführung nach GEG Uw <=1.3
zweifach verglast
Menge: 2,000 St

**04.04.0020 Fensterelement Hinterhaus TRH 3-tlg.**
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Unilux IsoPlus 3-teiliges Element (IP3)
Kunststoff IsoPlus Fenster
Blendrahmen normal 74mm, BT 76mm, 6K.
Flügel normal flächenversetzt 78mm, BT 76mm, 6K.
Pfosten / Riegel normal 98mm.
Stulp normal 62mm
RA:IPB74 FL:IPF78 KA:IPPF98
Gesamt-Elementaußenmaß B: 1650 x H: 850 mm

Blendrahmen-Außenmaß (BAM) B: 1650 x H: 820 mm
Teilung Achsmaß
Elementpreis:
PrimaTherm 0.6  - 4*/14A/4/14A/*4 (40mm, i306001) / -
(000)
Feld 1: Dreh-Kipp links
Griffolive IsoStar / IsoPlus weiss, Rastergriffolive,
Stift: 32mm, GH 300mm
Feld 2: Dreh-Stulp links
Feld 3: Dreh-Kipp rechts
Griffolive IsoStar / IsoPlus weiss, Rastergriffolive,
Stift: 32mm, GH 300mm
Dübelbohrungen (Montagebohrungen) (IPDB/IPMB)  , li
u. re. 6mm
Fensterbankanschluss 30mm, Typ A (IPFB30A)
Anbringung: 3=außen zurückspringend, Länge[1650]
Weiß(WSS)
Menge: 8,000 St

**04.04.0021 Alternativ: Ausführung nach GEG Uw <=1.3**
*** Bedarfsposition ohne GB
Alternativ: Wie in der Vorposition beschrieben, jedoch Ausführung nach GEG Uw <=1.3
zweifach verglast
Menge: 8,000 St

### Bereich 05 Zusatz- und Stundenlohnarbeiten

#### Abschnitt 05.01 Fensterzubehör und Zusatzleistungen

**05.01.0010 Fensterfalzlüfter als Paar**
Typ Armimeo o.vgl.
1 Paar Lüfter je Element (außer Flur)
Menge: 388,000 St

**05.01.0020 Wiener Sprossen**
Sprossen weiß lackiert 26mm
Preis pro Fensterflügel

2x Sprossen pro Fensterflügel in Absprache mit AG
Menge: 220,000 St

**05.01.0040 Zulage Rahmenverbreiterungen**
*** Bedarfsposition ohne GB
bis 60mm
Menge: 2066,000 m

#### Abschnitt 05.02 Terminierung und Stundenlohnarbeiten

**05.02.0010 Termine**
Terminvereinbarungen des AN mit den Mietern zum Feinaufmaß sowie der Fenstermontage und Bearbeiten (Maler, Beiputz) - telefonisch, postalisch oder per Mail.

Es werden Mieterlisten mit allen vorhandenen Kontaktdaten durch den AG an den AN übergeben, die vertraulich (Datenschutz) zu behandeln sind. Seitens der AG werden Sie
den Mietern im Vorfeld als ausführende Firma genannt.
Terminierungen sowie die versuche sind zu dokumentieren.

Die tatsächliche Anzahl der Versuche ist für Pauschale irrelevant und wir auch nicht als Mehraufwand vergütet.
Menge: 1,000 St

**05.02.0020 Stundenlohn Facharbeiter**
Facharbeiter - Ausführung von Lohnarbeiten zum besonderen Nachweis, nur auf Anordnung der örtlichen Bauleitung
Menge: 10,000 h

**05.02.0030 Stundenlohn Helfer**
Helfer - Ausführung von Lohnarbeiten zum besonderen Nachweis, nur auf Anordnung der örtlichen Bauleitung
Menge: 10,000 h
